# F-D_2_PS_maxit _Muster-LVs_WDVS_Altbau
Leistungsbeschreibung (GAEB 90, DA81)
Währung: EUR

## F-D_2-PS-09_maxit_renoline_PS_speedy_Ede
Datum: 08.09.20

*Hinweis*
Grundlage der Ausschreibung ist das
Wärmedämm-Verbundsystem der Firma maxit Deutschland
GmbH gemäß bauaufsichtlicher Zulassung.

Für die Ausführung sind die Herstellerrichtlinien, die
Regeln der Technik, sowie die einschlägigen DIN-Normen
zu beachten. Insbesondere gelten:
- die allgemeine bauaufsichtliche Zulassung des DIBt
bzw. Europäische Technische Zulassung
(ETA) und zugehöriges Nationales Anwendungsdokument
(NAD) vom DIBt.
        - die Verarbeitungsvorschriften des
Herstellers / Herstellerrichtlinien
        - die Vorschriften der VOB
        - DIN 55699 "Verarbeitung von
Wärmedämm-Verbundsystemen"
     - DIN 1055 Einwirkungen auf Tragwerke, Teil 4:
Windlasten
        - die allgemein anerkannten Regeln der
Technik
        - die besonderen technischen Vorbemerkungen

Die geforderten Nachweise, wie z.B. bauaufsichtliche
Zulassung oder ggfs. Prüfzeugnis der Stoßfestigkeit,
hat die ausführende Firma vor Beginn der Arbeiten zu
erbringen.

Wenn nichts anderes in den Leistungspositionen
beschrieben, besteht die Leistung aus Lieferung und
fachgerechte Anbringung der in der Position
beschriebenen und benötigten Materialien.

Ist eine Verdübelung erforderlich, so darf diese nur
mit bauaufsichtlich zugelassenen Dübeln entsprechend
der bauaufsichtlichen Zulassung und den
Bemessungsregeln der DIN 1055-4 durchgeführt werden.

Systemkonforme Anschlusslösungen werden auf der
maxit-Homepage [ http://www.maxit.de ] bzw. in der
Broschüre "Detaillösungen" von maxit aufgeführt. Die
Verarbeitungsrichtlinien des Systemhalters
(Herstellerrichtlinien) sind zu beachten.

Der Verarbeiter hat sich vor Ausführung seines Gewerkes
davon zu überzeugen, dass der bauliche Untergrund oder
Vorleistungen den Voraussetzungen für sein Gewerk
entsprechen. Evtl. Bedenken sind dem Auftraggeber vor
Ausführung schriftlich mitzuteilen.

Die Gebäudehöhe beträgt .............. m über Oberkante
Gelände.

Das Wärmedämm-Verbundsystem wird auf folgenden
Untergründen aufgebracht:

.......................................................
............................

### 01 WÄRMEDÄMM-VERBUNDSYSTEM

#### 01.01 UNTERGRUNDVORBEHANDLUNG

**01.01.0010 Untergrundprüfung**
Vor der Verarbeitung des maxit Dämmsystems ist der
Untergrund auf Maßtoleranzen und Tragfähigkeit zu
überprüfen und ggf. bei Verschmutzung durch Staub und
lose Teile zu reinigen.
Einheit: m2

**01.01.0020 Nassreinigung mit Hochdruck**
Vorhandene Wandfläche mit Wasserhochdruckreiniger kalt
reinigen. Bei vorhandenem Dispersionsanstrich mit einem
Druck von mind. 100 bar arbeiten. Nicht festhaftenden
Farbanstrich vollständig entfernen. Schmutzwasser und
abgelösten Farbanstrich entsprechend den örtlichen
Bestimmungen auffangen und fachgerecht entsorgen. Evt.
vorhandenen Waschschleier nach dem Trocknen gründlich
abkehren.
Einheit: m2

**01.01.0030 Hohlstellen beseitigen**
Hohlstellen im vorhandenen Putz entfernen und
Fehlstellen mit Kalkzementmörtel ausgleichen.

Produkte: maxit ip 18 E
Einheit: m2

**01.01.0040 Entfernen von Altputzflächen**
*** Bedarfsposition mit GB
mechanisch mit leichtem Gerät vollständig bis zum
Putzgrund.
Der anfallende Schutt ist aufzunehmen und gemäß den
geltenden gesetzlichen Bestimmungen zu entsorgen.

Mittlere Putzdicke ..........  mm

Putzart  .................................
Einheit: m2

**01.01.0050 Entfernen von Altputzflächen an Leibungen**
*** Bedarfsposition mit GB
Altputz an den Fensterlaibungen abstemmen.
Der anfallende Schutt ist aufzunehmen und gemäß den
geltenden gesetzlichen Bestimmungen zu entsorgen.

Leibungstiefe: .......................im Mittel.

Putzstärke: ........................ im Mittel.
Einheit: lfm

**01.01.0060 Toleranzen ausgleichen**
Untergrundtoleranzen und Fehlstellen von mehr als 10 mm
mit Kalkzementmörtel ausgleichen.
Druckfestigkeitsklasse CS II nach EN 998-1 (alt: P II).

Produkte:  maxit ip 18 E
  maxit ip 18
Einheit: m2

**01.01.0070 Tiefgrund**
*** Bedarfsposition mit GB
auf tragfähigen, porösen, saugenden, leicht sandenden
Putzen unverdünnt, satt mit maxit Tiefgrund verfestigen

Produkt:  maxit prim 1070 Tiefgrund
Einheit: m2

#### 01.02 FASSADENDÄMMARBEITEN

**01.02.0010 Alu-Sockelabschlussprofil**
*** Bedarfsposition mit GB
Liefern und Montieren von ALU-Sockelabschlussprofilen.
Die Profile sind waagerecht und fluchtgerecht mit 3 V2A
-Schlagdübel pro lfm zu befestigen. Hohlstellen sind
mit Ausgleichsstücken zu hinterlegen. Die Profile sind
mit Stoßverbinder zu verbinden. Der Abstand zwischen
den Profilen beträgt > 2 mm.

Dämmstoffdicke:  __ mm

Produkte: maxit ALU-Sockelabschlussprofil
  maxit ALU-Sockeleckprofile
  maxit V2A-Schlagdübel
  maxit Ausgleichsstück
  maxit Sockelprofilverbinder
Einheit: lfm

**01.02.0020 EPS 035 WDV**
*** Grundposition ZZ 020.0
Liefern und Anbringen von Polystyrol Hartschaumplatten
WLG 035 (Bemessungswert der Wärmeleitfähigkeit: 0,035
W/mK) entsprechend den
Qualitätsanforderungen vom Fachverband für
Wärmedämm-Verbundsysteme. Dämmplatten mit mineralischem
Kleber nach Herstellerrichtlinien auf den Untergrund
kleben. Die Dämmplatten sind in der Fläche und im
Detailbereich z.B. Gebäudekanten, Türleibungen etc.
fugenlos und im Verband zu verlegen. Nicht zu
vermeidende Fugen sind mit maxit Füllschaum auszufüllen

Wichtig:
Die Dämmplatten sind vor dem Ansteifen des Klebemörtels
unter Einschwimmen zu verlegen.

Dämmplattendicke:  ___ mm

Produkte:  maxit PS speedy WLG 035
Polystyrol-Hartschaumplatte
maxit multi 285 / 290E / 291 E speedy / 292 / 293E clea
maxit Füllschaum B1
Einheit: m2

**01.02.0030 EPS 032 WDV POR**
*** Wahlposition ZZ 020.1
Liefern und Anbringen von elastifizierten Polystyrol
Hartschaumplatten WLG 032 (Bemessungswert der
Wärmeleitfähigkeit: 0,032 W/mK) mit verbesserten
Schalldämmeigenschaften entsprechend den
Qualitätsanforderungen vom Fachverband für Wärmedämm-
Verbundsysteme. Dämmplatten mit mineralischem Kleber
nach Herstellerrichtlinien auf den Untergrund kleben.
Die Dämmplatten sind in der Fläche und im Detailbereich
z.B. Gebäudekanten, Türleibungen etc. fugenlos und im
Verband zu verlegen. Nicht zu vermeidende Fugen sind
mit maxit Füllschaum auszufüllen.

Wichtig:
Die Dämmplatten sind vor dem Ansteifen des Klebemörtels
unter Einschwimmen zu verlegen.

Dämmplattendicke:  ___ mm

Produkte:  maxit por speedy WLG 032
Fassaden-Schalldämmplatte in grau
maxit multi 285 / 290E / 291 E speedy / 292 / 293E clea
maxit Füllschaum B1
Einheit: m2

**01.02.0040 Zulage Brandbarriere über Fenstersturz**
*** Grundposition ZZ 021.0
Bei Dämmstoffdicken über 100 mm muss aus
Brandschutzgründen oberhalb jeder Öffnung im Bereich
der Stürze eine nicht brennbare Brandbarriere aus
Mineralwolle (DIN 4102-A) eingebaut werden. Hierfür ist
ein mindestens 200 mm hoher und mindestens 300 mm
seitlich überstehender Mineralwollestreifen vollflächig
zu verkleben. Für die Dämmung der Sturzunterseite ist
ebenfalls Mineralwolle (DIN 4102-A) zu verwenden.

Hinweis: Anschlussdetails sind z.B. in der Technischen
Systeminfo Nr. 6 "Brandschutz" vom Fachverband
Wärmedämm-Verbundsysteme aufgeführt.

Dämmstärke:  __ mm

Leibungstiefe: __ mm

Produkte:  maxit MW speedy WLG 040
Mineralwolle-Lamellenplatten
  maxit multi 285 / 290E / 291 E
speedy / 292 / 293E clean
Einheit: lfm

**01.02.0050 Zulage für umlaufenden Brandriegel**
*** Wahlposition ZZ 021.1
Bei Dämmstoffdicken über 100 mm darf die Ausführung von
Mineralwollestürzen oberhalb jeder Öffnung entfallen,
wenn stattdessen mindestens in jedem 2. Geschoss ein
horizontal um das Gebäude umlaufender Brandriegel
angeordnet wird.

Der Brandriegel muss aus einem mindestens 200 mm hohen
und vollflächig angeklebten
Mineralwolle-Lamellenstreifen bestehen (Brandverhalten
Klasse A1 oder A2-s1,d0 nach DIN EN 13501-1).

Der Dämmstoffstreifen ist so anzuordnen, dass der
Abstand zwischen Unterkante Fenstersturz und Unterkante
Brandriegel maximal 50 cm beträgt.

Kantenbereiche über Öffnungen sind dabei mit
Gewebeeckwinkeln zu verstärken.

Hinweis: Anschlussdetails sind z.B. in der Technischen
Systeminfo Nr. 6 "Brandschutz" vom Fachverband
Wärmedämm-Verbundsysteme aufgeführt.

Dämmstärke:  __ mm

Produkte:  maxit MW speedy WLG 040
Mineralwolle-Lamellenplatten
  maxit multi 285 / 290E / 291 E
speedy / 292 / 293E clean
Einheit: lfm

**01.02.0060 Leibungsdämmung**
bei allen Öffnungen (z.B. Fenster/Türen...).

Leibungstiefe : ___ mm

Bei Lage des Fensters innerhalb Wandquerschnitt:

Dämmstoffdicke Leibung: ___ mm

Hinweis: Ausführung dann am besten mit
systemzugehörigen maxit-Leibungsdämmplatten.
Einheit: lfm

**01.02.0070 Dübelung PS speedy bis 10m, Windzone 1**
Liefern und Montieren von zugelassenen Dübeln für maxit
Wärmedämm-Verbundsysteme auf nicht tragfähig bzw.
unsicher eingestuftem Untergrund gemäß Zulassung des
Systemherstellers

Vereinfachte Ermittlung der Dübelanzahl für die gesamte
Fassadenfläche gemäß DIN 1055-4 (03/2005) und Vorschlag
des Fachverbandes WDVS für nicht schwingungsanfällige
Gebäude:

Gebäudehöhe (Firsthöhe über Gelände): bis 10 m
Windzone 1
Dämmstoff: maxit PS speedy / PS por speedy oder PS
silence speedy

Erforderliche Dübelmenge:  6 Stck/m2

Dübellänge = Dämmstoffdicke + evt. vorh. Putzschicht +
Verankerungstiefe.

Dämmstoffdicke: ___ mm

Untergrund: ..............................

Produkte:  maxit Schlagdübel SD FV
maxit Bohrdübel SX FV 100
maxit Schraubdübel STR-U
maxit Setzdübel XI-FV

Angebotener Dübeltyp:
............................................
Hinweis: Es dürfen nur systemzugehörige und
bauaufsichtlich zugelassene Dübel eingebaut werden.
Einheit: m2

**01.02.0080 Dübelung PS speedy bis 10m, Windzone 2**
Liefern und Montieren von zugelassenen Dübeln für maxit
Wärmedämm-Verbundsysteme auf nicht tragfähig bzw.
unsicher eingestuftem Untergrund gemäß Zulassung des
Systemherstellers.

Vereinfachte Ermittlung der Dübelanzahl für die gesamte
Fassadenfläche gemäß DIN 1055-4 (03/2005) und Vorschlag
des Fachverbandes WDVS für nicht schwingungsanfällige
Gebäude:

Gebäudehöhe (Firsthöhe über Gelände): bis 10 m
Windzone 2
Dämmstoff: maxit PS speedy / PS por speedy oder PS
silence speedy

Erforderliche Dübelmenge:  8 Stck/m2

Dübellänge = Dämmstoffdicke + evt. vorh. Putzschicht +
Verankerungstiefe.

Dämmstoffdicke: ___ mm

Untergrund: ..............................

Produkte:  maxit Schlagdübel SD FV
maxit Bohrdübel SX FV 100
maxit Schraubdübel STR-U
maxit Setzdübel XI-FV

Angebotener Dübeltyp:
............................................
Hinweis: Es dürfen nur systemzugehörige und
bauaufsichtlich zugelassene Dübel eingebaut werden.
Einheit: m2

**01.02.0090 Dübelung PS speedy bis 18m, Windzone 1**
Liefern und Montieren von zugelassenen Dübeln für maxit
Wärmedämm-Verbundsysteme auf nicht tragfähig bzw.
unsicher eingestuftem Untergrund gemäß Zulassung des
Systemherstellers.

Vereinfachte Ermittlung der Dübelanzahl für die gesamte
Fassadenfläche gemäß DIN 1055-4 (03/2005) und Vorschlag
des Fachverbandes WDVS für nicht schwingungsanfällige
Gebäude:

Gebäudehöhe (Firsthöhe über Gelände): bis 18 m
Windzone 1
Dämmstoff: maxit PS speedy / PS por speedy oder PS
silence speedy

Erforderliche Dübelmenge:  8 Stck/m2

Dübellänge = Dämmstoffdicke + evt. vorh. Putzschicht +
Verankerungstiefe.

Dämmstoffdicke: ___ mm

Untergrund: ..............................

Produkte:  maxit Schlagdübel SD FV
maxit Bohrdübel SX FV 100
maxit Schraubdübel STR-U
maxit Setzdübel XI-FV

Angebotener Dübeltyp:
............................................
Hinweis: Es dürfen nur systemzugehörige und
bauaufsichtlich zugelassene Dübel eingebaut werden.
Einheit: m2

**01.02.0100 Dübelung PS speedy bis 18m, Windzone 2**
Liefern und Montieren von zugelassenen Dübeln für maxit
Wärmedämm-Verbundsysteme auf nicht tragfähig bzw.
unsicher eingestuftem Untergrund gemäß Zulassung des
Systemherstellers.

Vereinfachte Ermittlung der Dübelanzahl für die gesamte
Fassadenfläche gemäß DIN 1055-4 (03/2005) und Vorschlag
des Fachverbandes WDVS für nicht schwingungsanfällige
Gebäude:

Gebäudehöhe (Firsthöhe über Gelände): bis 18 m
Windzone 2
Dämmstoff: maxit PS speedy / PS por speedy oder PS
silence speedy

Erforderliche Dübelmenge:  8 Stck/m2

Dübellänge = Dämmstoffdicke + evt. vorh. Putzschicht +
Verankerungstiefe.

Dämmstoffdicke: ___ mm

Untergrund: ..............................

Produkte:  maxit Schlagdübel SD FV
maxit Bohrdübel SX FV 100
maxit Schraubdübel STR-U
maxit Setzdübel XI-FV

Angebotener Dübeltyp:
............................................
Hinweis: Es dürfen nur systemzugehörige und
bauaufsichtlich zugelassene Dübel eingebaut werden.
Einheit: m2

**01.02.0110 Dübelung PS speedy bis 25m, Windzone 1**
Liefern und Montieren von zugelassenen Dübeln für maxit
Wärmedämm-Verbundsysteme auf nicht tragfähig bzw.
unsicher eingestuftem Untergrund gemäß Zulassung des
Systemherstellers.

Vereinfachte Ermittlung der Dübelanzahl für die gesamte
Fassadenfläche gemäß DIN 1055-4 (03/2005) und Vorschlag
des Fachverbandes WDVS für nicht schwingungsanfällige
Gebäude:

Gebäudehöhe (Firsthöhe über Gelände): bis 25 m
Windzone 1
Dämmstoff: maxit PS speedy / PS por speedy oder PS
silence speedy

Erforderliche Dübelmenge:  8 Stck/m2

Dübellänge = Dämmstoffdicke + evt. vorh. Putzschicht +
Verankerungstiefe.

Dämmstoffdicke: ___ mm

Untergrund: ..............................

Produkte:  maxit Schlagdübel SD FV
maxit Bohrdübel SX FV 100
maxit Schraubdübel STR-U
maxit Setzdübel XI-FV

Angebotener Dübeltyp:
............................................
Hinweis: Es dürfen nur systemzugehörige und
bauaufsichtlich zugelassene Dübel eingebaut werden.
Einheit: m2

**01.02.0120 Dübelung PS speedy bis 25m, Windzone 2**
Liefern und Montieren von zugelassenen Dübeln für maxit
Wärmedämm-Verbundsysteme auf nicht tragfähig bzw.
unsicher eingestuftem Untergrund gemäß Zulassung des
Systemherstellers.

Vereinfachte Ermittlung der Dübelanzahl für die gesamte
Fassadenfläche gemäß DIN 1055-4 (03/2005) und Vorschlag
des Fachverbandes WDVS für nicht schwingungsanfällige
Gebäude:

Gebäudehöhe (Firsthöhe über Gelände): bis 25 m
Windzone 2
Dämmstoff: maxit PS speedy / PS por speedy oder PS
silence speedy

Erforderliche Dübelmenge:  10 Stck/m2

Dübellänge = Dämmstoffdicke + evt. vorh. Putzschicht +
Verankerungstiefe.

Dämmstoffdicke: ___ mm

Untergrund: ..............................

Produkte:  maxit Schlagdübel SD FV
maxit Bohrdübel SX FV 100
maxit Schraubdübel STR-U
maxit Setzdübel XI-FV

Angebotener Dübeltyp:
............................................
Hinweis: Es dürfen nur systemzugehörige und
bauaufsichtlich zugelassene Dübel eingebaut werden.
Einheit: m2

**01.02.0130 Armierungslage für Edelkratzputz**
mit mineralischem Armierungsmörtel, in einer
Gesamtdicke von ca. 6 - 8 mm auftragen und die
Oberfläche mit Besen, Zahntraufel o.ä. aufrauen. In den
Armierungsmörtel das systemzugehörige Armierungsgewebe
faltenfrei im äußeren Drittel einlegen und im
Stoßbereich mindestens 10 cm überlappen. Das
Armierungsgewebe ist vollflächig zu überdecken.
Mindeststandzeit der Armierungslage beachten. I.d.R.
mindestens 1 Tag pro mm Auftragsstärke.

Produkte:  maxit multi 285
maxit Armierungsgewebe MW 8 X 8 mm
Einheit: m2

**01.02.0140 Leibung Armierungslage**
Ausbildung der Armierungslage im Bereich von Leibungen,
einschließlich Material (Armierungsmörtel + Gewebe) bei
allen Öffnungen (z.B. Fenster/Türen...).

Leibungstiefe: ___ mm
Einheit: lfm

**01.02.0150 Polystyrol-Sockeldämmung**
Liefern und Anbringen von maxit Sockel- und
Perimeterplatten WLG 035 (Bemessungswert 0,035 W/mK)
mit mineralischem Kleber im Punkt-Wulst-Verfahren. Die
Dämmplatten sind in der Fläche und im Detailbereich
z.B. Gebäudekanten, Türleibungen fugenlos und im
Verband zu verlegen. Nicht zu vermeidende Fugen mit
maxit Füllschaum ausfüllen.

Dämmplattendicke: __ mm

Produkte: maxit Sockel- und Perimeterdämmplatte WLG 035
  maxit multi Klebemörtel
  maxit Füllschaum B1
Einheit: m2

**01.02.0160 Zulage Sockeldämmplattenkleber**
*** Bedarfsposition mit GB
auf bituminöse Untergründe.

Produkt:  maxit 2K-Bitumen-Klebemasse
Einheit: m2

**01.02.0170 Zusatzarmierung Sockel**
*** Bedarfsposition ohne GB
im Übergangsbereich Sockelfläche - Fassadenfläche mit
Armierungsgewebe MW bei flächenbündiger Ausführung des
Sockels, Streifenbreite ca. 50 cm.

Produkte:  maxit Armierungsgewebe MW 8 x 8 mm
Einheit: m2

**01.02.0180 Filzputz als Sockelputz**
auf vorbereiteter Armierungslage. Nach Austrocknung der
Armierungslage die gesamte Sockelfläche mit
Sockelfilzputz überziehen und abfilzen.

Produkt:  maxit multi 280
Einheit: m2

**01.02.0190 Zementgebundene flexible Dichtungsschlämme**
in erdberührten Flächen liefern und anbringen. Für
mineralische Untergründe. Untergrund benetzen.
Zweimaliger Auftrag im Schlämmverfahren nach
Herstellerrichtlinien, Gesamtschichtdicke mindestens 2
mm. Die Dichtungsschlämme ist bis ca. 5 cm über
Geländeniveau aufzutragen.

Produkt:  maxit AD-1K-Außendicht
Einheit: m2

**01.02.0200 Noppenbahn und druckverteilende Folie als Schutz-/Dränschicht**
Vlieskaschierte Drän-/Schutzmatte aus
Polystyrol-Regenerat fachgerecht aufbringen und ggfs.
mit filterstabiler Ringdrainage verbinden. MONTAPANEEL
DM eignet sich auch als Drainage auf
Kunststoff-Bitumen-Spachtelmassen für den Lastfall
nichtstauendes Sickerwasser sowie gleichzeitig als
Schutzschicht für die Lastfälle Bodenfeuchte und
drückendes Wasser. Geprüft nach DIN 4095.

Produkt:  Deitermann MONTAPANEEL DM

Angebotenes Fabrikat:
___________________________________
Einheit: m2

#### 01.03 EINBAUTEILE / DETAILTECHNIK

**01.03.0010 Eckwinkel EW ohne Gewebe**
Liefern, sowie lot- und fluchtrechtes Anbringen von
PVC-Eckwinkeln an allen Ecken und Kanten mit
mineralischem Armierungsmörtel. Speziell angeordnete
Stützflächen ermöglichen hohlraumfreien Kantenschutz
und exakte Ausrichtung der Profile. Durch die ca. 3mm
breite sichtbar bleibende Kante wird eine besondere
architektonische Wirkung erzielt. Auswahl des Profils
anhand Gesamtstärke des Putzsystems (Armierungslage und
Oberputz).

Hinweis: Der maxit Eckwinkel EW14 eignet sich für
Systeme mit mineralischem Edelkratzputz (maxit ip 52),
besonders auch für die bei Edelkratzputz vorzunehmende
zeitliche Begrenzung bzw. Aufteilung großer Putzflächen

Produkt:  maxit Eckwinkel EW14 für Putzsysteme mit
10-15 mm Gesamtstärke
Einheit: lfm

**01.03.0020 Gewebeeckpfeile**
an allen Ecken von Gebäudeöffnungen diagonal anbringen.
maxit Gewebeeckpfeile: Größe 330 x 500 mm, MW 8 x 8 mm,

Produkte:  maxit Gewebeeckpfeile
maxit multi Armierungsmörtel
Einheit: St

**01.03.0030 Fugendichtband**
liefern und anbringen. Sämtliche Anschlüsse an
angrenzende Bauteile wie z.B. Fenster, Türen etc.
sind schlagregendicht auszuführen. Selbstklebendes,
vorkomprimiertes Fugendichtband auf das angrenzende
Bauteil aufkleben und anschließend die Dämmplatten mit
Druck ansetzen. Das Fugendichtband ist bündig mit der
Vorderkante der Dämmplatte anzuschließen.
Die Armierungs- und Putzschicht ist vom angrenzenden
Bauteil zu trennen. Das Fugendichtband ist entsprechend
der Fugenbreite auszuwählen. Die maximale Fugenbreite
darf im eingebauten Zustand nicht überschritten werden.

Produkte:  _ maxit Fugendichtband 15/2-6 für
Fugenbreiten von 2-6mm
_ maxit Fugendichtband 15/3-9 für Fugenbreiten von 3-9m
_ maxit Fugendichtband 20/5-12 für Fugenbreiten von
5-12mm
Einheit: lfm

**01.03.0040 Gewebe-Anputzleisten Teleskop Universal**
liefern und einbauen. Selbstklebende Leisten für
WDVS-Systemanschlüsse mit Edelkratzputz (maxit ip 52)
an angrenzende Bauteile, wie z.B. Türen, Fenster, etc.,
lot- und fluchtrecht anbringen. Die Schichtstärke der
Armierungslage ist so zu wählen, dass die
Endbeschichtung mit dem Profil abschließt.

Anwendungsbereich: Mittig Mauerwerk für Fenster/Türen
bis 10 m2, mauerwerksbündig und vorgesetzte
Fenster/Türen bis 2 m2.

Produkt:  maxit Teleskop-Gewebeleiste Universal
Einheit: lfm

**01.03.0050 Putzabschlussprofil PAR**
PVC-Profile liefern und lot- und fluchtgerecht einbauen
für die senkrechte Abgrenzung des Putzes gegen
zurückliegende Flächen (z.B. Faschen) oder Abschluss
der Putz-Wandflächen gegen andere Materialien des
Baukörpers. Weiterer Anwendungsbereich ist der
Abschluss einer Öffnung mit Rundbogen.
Hinweis: Die maxit Abschlussprofile PAR sind außerdem
speziell für Putzsysteme mit mineralischem
Edelkratzputz maxit ip 52 geeignet.

Für Aufbaustärke: 14 mm

Produkt:  maxit Putzabschlussprofil PAR
Einheit: lfm

**01.03.0060 Gewebe-Dehnfugenprofil für Edelkratzputz**
*** Bedarfsposition mit GB
liefern und lot- und fluchtgerecht anbringen. Das
Profil wird direkt auf die Dämmplatte gespachtelt,
wobei die Schichtstärke des Edelkratzputzauftrags zu
beachten ist.

Produkt:  maxit Dehnfugenprofil Edelkratzputz
Einheit: lfm

**01.03.0070 Montagequader**
liefern und montieren. Als fachgerechte Druck- und
Montageunterlage.
Querschnitt 198X198 mm. Druckfestigkeit 2,3 N/mm2,  WLG
040.

Produkt: maxit Quadroline Montagequader
Einheit: St

**01.03.0080 PS-Montagezylinder**
liefern und einbauen in PS-WDV-Systeme. Als
fachgerechte Montageunterlage für leichte
Befestigungen, wie z.B. Rohrschellen,
Beleuchtungskörper, Werbetafeln, ...
Durchmesser 70 mm.

Produkt:  maxit ZyRillo Montagezylinder
  maxit DoPurCol PU-Kleber
Einheit: St

**01.03.0090 Universal-Montageplatten**
*** Bedarfsposition ohne GB
liefern und einbauen. Die Universalmontageplatte eignet
sich für die wärmebrückenfrei Montage
von schwereren Bauteilen wie Geländer, Schutzgitter,
Markisen, Beleuchtungskörper, Werbetafeln etc.
Größe 120 x 250 mm, WLG 040, UMP besteht aus
Polyurethan-Hartschaum mit ein- bzw. aufgeschäumten
Phenolharzplatten.

Dämmstoffdicke ..............mm

Produkte:  maxit Universalmontageplatte
Einheit: St

**01.03.0100 Fensterbänke Alu**
liefern und fachgerecht montieren. Einschl.
Antidröhnband und Fensterbankabdichtung.
Die seitlichen Bordprofile werden in separater Position
abgerechnet. Ab einer Fensterbanklänge von 1,50 m sind
Fensterbankhalter, ab 3,00 m maxit Stoßverbinder
erforderlich und in die Einheitspreise einzurechnen.

Ausladung: .......... mm

Produkte:  maxit Alu-Fensterbank:
  _ pulverbeschichtet Farbe Ral
9016 (verkehrsweiß)
  _ eloxiert (natur EV1)
  _ eloxiert (dunkelbronce)
  _ eloxiert (mittelbronce)
  maxit Antidröhnband
  maxit Montagschrauben
  maxit Fensterbankdichtung
  maxit Fensterbankhalter
Einheit: lfm

**01.03.0110 Alu-Gleitabschlussprofil**
für maxit Alu-Fensterbänke liefern und einbauen. Ideal
für die Aufnahme thermischer Längenänderungen.

Ausladung:  .................... mm

Produkte:  maxit Alu-Gleitabschlussprofil:
  _ eloxiert (natur EV1)
  _ eloxiert (dunkelbronce)
  _ eloxiert (mittelbronce)
Einheit: St

#### 01.04 OBERPUTZ UND FARBE

**01.04.0010 Edelkratzputz weiß maxit ip 52**
Aufbringen und planebenes Verziehen eines weißen,
dickschichtigen Edelkratzputzes in Korngrößen von 2, 3,
4, 6, 8 mm auf den hierfür vorbereiteten Untergrund
nach Herstellerrichtlinien. Schichtdicke ca. 15 mm.
Nach ausreichender Erhärtung des Putzes diesen mit
geeignetem Nagel-Kratzbrett vollflächig auf eine
Schichtdicke von ca. 10 mm herunterkratzen und
strukturieren. Aushärtung abwarten bis Kornsprung
möglich. Heruntergekratztes Material geht in das
Eigentum des AN über und wird von ihm der Vorschriften
entsprechend entsorgt.
Druckfestigkeitsklasse CS I nach EN 998-1.

Korngröße:  ___________mm

Produkt:  maxit ip 52 Edelkratzputz weiß
Einheit: m2

**01.04.0020 Zulage Putz hell eingefärbt**
Oberputz wie vor beschrieben, jedoch in einem hellen
Farbton nach maxit Farbtonkarte eingefärbt.

Farbgruppe:  I

Farbton:  _________________
Einheit: m2

**01.04.0030 Zulage Putz mittel eingefärbt**
Oberputz wie vor beschrieben, jedoch in einem
mittelkräftigen Farbton nach maxit Farbtonkarte
eingefärbt.

Farbgruppe:  II

Farbton:  _________________
Einheit: m2

**01.04.0040 Zulage Putz kräftig eingefärbt**
Oberputz wie vor beschrieben, jedoch in einem kräftigen
Farbton nach maxit Farbtonkarte eingefärbt.

Farbgruppe:  III

Farbton:  _________________
Einheit: m2

**01.04.0050 Leibungen Oberputz**
Liefern und Auftragen von Oberputz wie zuvor
beschrieben im Bereich von Leibungen bei allen
Öffnungen (z.B. Fenster/Türen...).

Leibungstiefe: ___ mm
Einheit: lfm

**01.04.0060 Farbanstrichsystem auf Filzputz im Sockelbereich**
Aufbringen eines zweimaligen Anstriches als Vor- und
Deckanstrich im Sockelbereich. Mindeststandzeit
Filzputz je nach Witterung beachten.

Anwendung:  außen

Farbtonzuschlag in separater Position.

Produkt:  maxit Siliconharzfarbe top
maxit Siliconharzfarbe A
Einheit: m2

**01.04.0070 Zulage Farbe hell eingefärbt**
Farbe wie vor beschrieben, jedoch in einem hellen
Farbton nach maxit Farbtonkarte eingefärbt.

Farbgruppe:  I

Farbton:  _________________
Einheit: m2

**01.04.0080 Zulage Farbe mittel eingefärbt**
Farbe wie vor beschrieben, jedoch in einem
mittelkräftigen Farbton nach maxit Farbtonkarte
eingefärbt.

Farbgruppe:  II

Farbton:  _________________
Einheit: m2

**01.04.0090 Zulage Farbe kräftig eingefärbt**
Farbe wie vor beschrieben, jedoch in einem kräftigen
Farbton nach maxit Farbtonkarte eingefärbt.

Farbgruppe:  III

Farbton:  _________________
Einheit: m2

#### 01.05 RAPPORTARBEITEN

**01.05.0010 Facharbeiter Mitellohn**
Rapportleistung für unvorhergesehene Arbeiten. Die
Arbeiten sind nur in Absprache und nach Genehmigung
durch die Bauleitung auszuführen.

Mittellohn Facharbeiter
Einheit: Std

USt %: 19,00
